# Muster-Leistungsbeschreibung
Leistungsbeschreibung (GAEB 90, DA81)
Währung: EUR

## W4-E - Blockabdichtung mit MDS, 2K
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise MDS gemäß DIN 18533 (MB 2K)

Remmers MB 2K erfüllt die Anforderungen an
rissüberbrückende, mineralische Dichtungsschlämmen
(MDS) gemäß den Prüfgrundsätzen (PG-MDS) sowie die
Anforderungen an kunststoffmodifizierte
Bitumendickbeschichtungen (PMBC) in Anlehnung an
die DIN EN 15814.

MB 2K ist als Abdichtung für die
Wassereinwirkungsklassen - ?Bodenfeuchte und nicht
drückendes Wasser bei Bodenplatten und
erdberührten Wänden (W1-E)? auf Betonuntergründen
und - ?Spritzwasser und Bodenfeuchte am Wandsockel
sowie Kapillarwasser in und unter Wänden (W4-E)?
normkonform einsetzbar.

MB 2K ist als Abdichtung für die
Wassereinwirkklassen
- ?Bodenfeuchte und nicht drückendes Wasser bei
Bodenplatten und erdberührten Wänden (W1-E)? auf
Mauerwerk, von außen drückendes Wasser (W2-E),
sowie - "nicht drückendes Wasser auf
erdüberschütteten Deckenflächen (W3-E)" gemäß VOB
Vergabe- und Vertragsordnung für Bauleistungen
-Teil C: Allgemeine Technische Vertragsbedingungen
für Bauleistungen (ATV) ? DIN 18366
?Abdichtungsarbeiten? zu
vereinbaren. Der Bauherr ist durch den Fachbetrieb
auf diese Abweichung zur DIN 18533 schriftlich
hinzuweisen.

*Hinweis*
Hinweise zur Wassereinwirkungsklasse
W4-E (MDS)

Die in dieser Muster-Leistungsbeschreibung
beschriebene Ausführung entspricht den Vorgaben
der DIN 18533 Teil 3 Abschnitt 10 "Abdichtung mit
rissüberbrückenden mineralischen Dichtungsschlämmen
(MDS)".

Die Abdichtung ist wirksam gegen die
Wassereinwirkungsklasse:

W4-E - "Spritzwasser und  Bodenfeuchte am
Wandsockel sowie Kapillarwasser in und unter
Wänden."

### Titel 00002 Blockabdichtung

**00002.0001 Vorarbeiten Blockabdichtung**
Während des Vormauerns der Steine,
Öffnungen und Fugen mit Mauermörtel
schließen. Kanten des Mauerwerks
anfasen.
Einheit: m2

**00002.0002 Kanten und Außenecken brechen**
Kanten und Außenecken mit geeignetem
Gerät ca.10 mm breit anfasen / brechen,
Grate entfernen.
Einheit: lfm

**00002.0003 Abzudichtende Flächen reinigen**
Reinigen der abzudichtenden,
mineralischen Flächen.
Zementleim, Staub, Mörtelreste und Grate
sind durch einen mechanischen Abtrag
wie schleifen, strahlen oder fräsen zu entfernen.
Es ist ein staubfreier und tragfähiger
Untergrund herzustellen.
Einheit: m2

**00002.0004 Grundierung mit Spezialgrundierung**
Abzudichtende saugfähige, mineralische
Untergründe mit einer lösemittelfreien,
Spezialgrundierung grundieren.

Gewähltes Produkt:
Remmers Kiesol MB oder gleichwertig

Produkteigenschaften:
Verbessert die Haftung zum Untergrund
Wasserabweisend
Festigend

Produktkenndaten:
- Dichte (20°C) = 1,01 g/cm³
- pH-Wert = 11

Verbrauch:
Ca. 0,1-0,2 l/m² Remmers Kiesol MB <3008>
Einheit: m2

**00002.0005 Kratzspachtelung mit rissüberbrückender MDS**
Lunker, Poren, Putzrillen oder Fehlstellen < 5 mm
auf mineralischen Untergründen mittels einer
Kratzspachtelung aus einer rissüberbrückenden,
mineralischen Dichtungsschlämme (MDS),
verschließen und egalisieren.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Verbrauch:
Abhängig vom Untergrund,
ca. 0,5 kg/m² Remmers MB 2K <3014>
Einheit: m2

**00002.0006 Blockabdichtung mit rissüberbrückender MDS (W4-E)**
Blockabdichtung der ersten Steinreihe gegen die
Wassereinwirkungsklasse W4-E
"Kapillarwasser in und unter Wänden" aus einer
rissüberbrückenden, mineralischen
Dichtungsschlämme (MDS, geprüft
nach PG-MDS/FPD und PG-FBB Teil 1) herstellen.
Abdichtung auf der ersten Steinlage ausführen.

Mindesttrockenschichtdicke > 2 mm.

Gewähltes Produkt:
Remmers MB 2K oder gleichwertig

Produkteigenschaften:
Erfüllt die Prüfanforderungen für PMBC
Geprüft radondicht
Lösemittelfrei
Bitumenfrei
Druckwasserdicht
Hohe Haftzugfestigkeit
Hochflexibel, dehnfähig und rissüberbrückend
Frost-Tausalzbeständig
Schlämm-, streich-, spachtel- und spritzfähig

Produktkenndaten:
Rissüberbrückung = 3 mm (bei = 3 mm
Trockenschichtdicke)
Schichtdicke 1,1 mm Nassschichtdicke ergibt ca. 1 mm
Trockenschichtdicke
Wasserdampfdiffusionswiderstand µ = 1755
Wasserundurchlässigkeit Geprüft bis 8 m Wassersäule
Basis Polymerbindemittel, Zement, Additive,
SpezialFüllstoffe
Durchtrocknungszeit Ca. 18 Std. für 2 mm Schichtdicke
(5 °C, 90 % rel. F.)
Frischmörtelrohdichte Ca. 1,0 kg/dm³
Konsistenz Pastös

Verbrauch:
Ca. 2,2 kg/m² bei 2 mm Trockenschichtdicke
Remmers MB 2K <3014>
Einheit: m2

**00002.0007 Wand-Sohlenanschluß, Innenecken undFugen / Übergänge mit Fugenband und MDS**
Wand-Sohlenanschluß, Innenecken und
Fugen / Übergänge zu
nichtmineralischen Bauteilen
mit einem hochwertigen, vliesbeschichteten
Premium-Dichtband auf NBR Kautschuk
Basis und einer rissüberbrückenden
mineralischen Dichtungsschlämme (MDS),
überarbeiten.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Gewähltes Produkt:
Remmers Tape VF oder gleichwertig

Produkteigenschaften:
Hochflexibel
Hohes Dehn- und Rückstellvermögen
Spezielle Vliesbeschichtung

Produktkenndaten:
Temperaturbeständigkeit -20 °C bis +90 °C
Dicke 0,65 mm
sd-Wert 5 m
Wasserundurchlässigkeit Ca. 3,0 bar
Farbe: Blau

Verbrauch:
Ca. 1 m/m
Remmers Tape VF 120 <5071>
Ca. 1 m/m
Remmers Tape VF 250 <4805>
Ca. 1 St./Innenecke
Remmers Tape VF 100 IC <5074>
Ca. 1 St./Außenecke
Remmers Tape VF 75 EC <5073>
Nach Bedarf:
Remmers MB 2K <3014>
Einheit: m

**00002.0008 Aufgehendes Mauerwerk aufmauern**
Aufgehendes Mauerwerk nach
ausreichender Trocknung der Abdichtung
aufmauern.
Einheit: m2
